# Jahresvertrag Reparatur Fahrzeugrückhaltesysteme
Angebotsaufforderung (GAEB DA XML 3.2, DA83)
Projekt: 31267000-10
Währung: EUR
Vergabeart: Öffentliche Ausschreibung
Ende der Zuschlagsfrist: 10.04.2026
Ausführungsbeginn: 01.05.2026
Auftraggeber: Thüringer Landesamt für Bau und Verkehr, Referat 42 – Region Mitte, TLBV, Postfach 80 03 29, 99029 Erfurt, Hohenwindenstraße 14, 99086 Erfurt, DE, Telefon +49 361 57-4153140, Fax +49 361 57-4153270, E-Mail poststelle42@tlbv.thueringen.de, Bank Landesbank Hessen-Thüringen 820 500 00 300 4444 109; DV-Nummer: 152-0016/26-B-Ö-42; Vergabenummer: 152-0016/26-B-Ö-42
Erstellt mit: GXML Toolbox V3.3 R20210630, iTWO_64 V12.0.618, 26.01.2026

## Inhalt
Inhalt
1.  Allgemeine Beschreibung der Leistung
1.1 Auszuführende Leistungen
1.2 Ausgeführte Vorarbeiten
1.3 Ausgeführte Leistungen
1.4 Gleichzeitig laufende Bauarbeiten
1.5 Mindestanforderungen für Nebenangebote
2.  Angaben zur Baustelle
2.1 Lage der Baustelle
2.2 Vorhandene öffentliche Verkehrswege
2.3 Zugänge und Zufahrten
2.4 Anschlussmöglichkeiten an Ver- und Entsorgungsleitungen im
  Baugelände
2.5 Lager- und Arbeitsplätze
2.6 Gewässer
2.7 Baugrundverhältnisse
2.8 Seitenentnahmen und Ablagerungsstellen
2.9 Schutzbereiche und -objekte
2.10 Anlagen im Baubereich
2.11 Öffentlicher Verkehr im Baubereich
3.  Angaben zur Ausführung
3.1 Verkehrsführung und Verkehrssicherheit
3.2 Bauablauf
3.3 Wasserhaltung
3.4 Baubehelfe
3.5 Stoffe und Bauteile
3.5.1 Gütenachweis
3.5.2 Verzinkung
3.6 Abfälle
3.6.1 Nicht gefährliche Abfälle
3.6.2 Gefährliche Abfälle
3.6.3 Nachweisverfahren: Ausbau & Entsorgung gefährliche Abfälle
3.6.4 Führen der Verbleibnachweise (Begleitscheine)
3.7 Winterbau
3.8 Beweisssicherung
3.9 Sicherungsmaßnahmen
3.10 Belastungsmaßnahmen (Brückenbau)
3.11 Vermessungsverfahren, Aufmaßverfahren
3.12 Prüfung und Nachweise
3.13 SiGe-Plan
4. Abnahme und Abrechnung
4.1 Ausführungen der Leistungen
4.2 Vom AG zur Verfügung gestellte Ausführungsunterlagen
5. Mitgeltende Unterlagen einschließlich technischer Vertrags- und
  Lieferbedingungen sowie Richtlinien.

1. Allgemeine Beschreibung der Leistung

Im Zuge der Reparatur und des Austausches von Fahrzeugrückhaltesystemen im
Bestand an Bundesfern,- und Landesstraßen sind in verschiedenen
Streckenabschnitten Nachrüstungen, Reparaturen bzw. Ergänzungsmaßnahmen
an Fahrzeugrückhaltesystemen auszuführen.
Die Ausschreibung umfasst die Demontage, Lieferung und Montage von
Stahlschutzplankenteilen, inklusive aller erforderlichen Nebenarbeiten im
Amtsgebiet des Thüringer Landesamts für Bau und Verkehr, Region Mitte.

Aufzählung Landkreise des Regionalbereiches Mitte:
- Gotha
- Ilm-Kreis
- Saalfeld-Rudolstadt
- Sömmerda
- Weimarer Land
Die Arbeiten sind in der Zeit von 01.05.2026 bis 30.04.2028 auszuführen.
Es ist eine Verlängerungsoption bis zum 31.12.2028 vorgesehen.

Aufgrund der Erfahrung der letzten 2-3 Jahre sind die Mengen statistisch
ermittelt worden. Es wurde als Höchstmenge eine Zusatzpauschale von +10%
angenommen. Der Leistungsumfang kann sich bei einzelnen Positionen
erheblich erhöhen, aber auch ganz entfallen. Es besteht kein Anspruch
auf eine komplette Leistungsausführung lt. Leistungsverzeichnis (LV).

1.1 Auszuführende Leistungen

Die Arbeiten sind nur nach schriftlicher Aufforderung (schriftlicher
Einzelauftrag) durch den AG und nach vorheriger Abstimmung mit bzw. nach
Anmeldung bei dem zuständigen Beauftragten des TLBV Region Nord / Ost /
Süd/ Mitte auszuführen. Der AN ist verpflichtet spätestens nach den in
den "Besonderen Vertragsbedingungen" genannten Termin mit der Ausführung
der Arbeiten zu beginnen.

Verunreinigungen an den Fahrbahndecken sowie Beschädigungen im Verlauf
der Montage sind vom AN zu beseitigen. Durch Erdreich verschmutzte,
bereits montierte Schutzplanken sind zu reinigen. Einen besonderen
Erschwernisaufwand infolge der vorhandenen Bepflanzung erfolgt nicht.

Eine Sichtkontrolle der beauftragten Bereiche ist stets durch den AN
durchzuführen. Bei Unfallschäden, bei denen die Verkehrssicherheit nicht
mehr gewährleistet ist, muss der Auftragnehmer in Abstimmung mit dem
Auftraggeber die Reparaturarbeiten sofort ausführen. Die De- und Montage
von unbeschädigten Holmen, vor und hinter Unfallstellen, zwecks
Kontrolle der Anschlussbereiche auf Risse usw. darf nur nach gesonderter
Beauftragung durch den AG z.B. bei Durchbrüchen oder größeren Schaden
(mehr als 5 Holme) erfolgen. Die Kosten hierfür werden nicht gesondert
vergütet und sind in die Einheitspreise einzurechnen. Es sind nicht nur
beschädigte bzw. deformierte Einzelteile sondern komplette
Konstruktionen entsprechend den Einzelaufträgen der Gebietsbereiche zu
erneuern. Die LV - Positionen für das Ausrichten von Konstruktionen
kommen nur bei Erfordernis für Bereiche vor bzw. hinter den
Reparaturstellen zur Anwendung. Das Ausrichten der Reparaturstellen ist
in die entsprechenden Einheitspreise einzurechnen und wird nicht
gesondert vergütet. Beschädigte bzw. verformte Teile sind grundsätzlich
und bei Wechseln der gesamten Konstruktion durch Neuteile zu ersetzen.

1.2 Ausgeführte Vorarbeiten
- keine
1.3 Ausgeführte Leistungen
- keine
1.4 Gleichzeitig laufende Bauarbeiten
- keine
1.5 Mindestanforderungen für Nebenangebote
- Nebenangebote sind nicht zugelassen.

2. Angaben zur Baustelle

2.1 Lage der Baustelle
  Die Lage der Baustellen sind den Einzelaufträgen zu entnehmen.

2.2 Vorhandene öffentliche Verkehrswege
  Die Reparatur,- und Leistungsstandorte sind über das öffentliche
  Straßennetz zugänglich.

2.3 Zugänge und Zufahrten

Soweit beim Bau Wirtschafts-, oder Privatwege beansprucht werden, sind
diese laufend so zu unterhalten, dass ein verkehrssicherer Zustand
gewährleistet und die Bewirtschaftung der anliegenden Grundstücke
jederzeit gesichert ist. es obliegt dem AN, auf seine Kosten die
Benutzung von Privatwegen zu vereinbaren.
Werden bei zeitweilig in Anspruch genommenen Grundstücksflächen  Rückgabetermine überschritten,gehen alle Kosten zu Lasten des AN.

Nach Beendigung der Bauarbeiten und Rückbauarbeiten ist der vorher
dokumentierte Zustand aller vom AN in Anspruch genommenen
Grundstücksflächen, öffentlichen Straßen, Wege und Privatwege
wiederherzustellen.

2.4 Anschlussmöglichkeiten an Ver- und Entsorgungsleitungen im
  Baugelände

Der AG stellt dem AN keine Anschlüsse an Abwasser,- Wasser und
Elektroanschlüsse zur Verfügung.

2.5 Lager- und Arbeitsplätze

Lager und Arbeitsplätze stellt der AG nicht bereit.

2.6 Gewässer

Hinweise sind den Einzelaufträgen zu entnehmen.

2.7 Baugrundverhältnisse

Für die anstehenden Böden werden folgende Homogenberiche festgelegt:
- Homogenbereich HB1 FRS (ehem. Bodenklassen 3 bis 5 nach DIN 18300 alt)

- Homogenbereich HB2 FRS (ehem. Bodenklassen 6 nach DIN 18300 alt)
- Homogenbereich HB3 FRS (ehem. Bodenklassen 7 nach DIN 18300 alt)

Erschwernispositionen für erschwertes Pfosteneinbringen / Bohren analog
oben genannter Bodenklassen sind im LV aufgenommen. Die Beauftragung
dieser Erschwernisse durch den AG ist zwingend erforderlich, wenn
Zulagen notwendig werden.

2.8 Seitenentnahmen und Ablagerungsstellen

Ablagerungsstellen stellt der AG nicht zur Verfügung.

2.9 Schutzbereiche und -objekte

Die Maßnahmen zum Schutz der Menschen und der Umwelt sind in eigener
Verantwortung des Auftragnehmers gewissenhaft durchzuführen. Rechtliche
Regelungen und einschlägige Vorschriften zum Arbeits-, Gesundheits- und
Umweltschutz sind zu befolgen.

2.10 Anlagen im Baubereich

Beim Austausch von Fahrzeugrückhaltesystemen, im Arbeitsbereich können
sich Ver- bzw. Entsorgungsleitungen befinden. Über die genaue Lage hat
sich der AN rechtzeitig vor Leistungsbeginn zu informieren.
Schachtscheine sind durch den AN einzuholen. Erforderliche Einweisungen
in den Kabel,- und Leistungsbestand sind einzuholen. Schachtscheine
werden grundsätzlich nicht gesondert vergütet und sind in die
Einheitspreise einzurechnen. Schäden an Leitungen, die im Zusammenhang
mit den durchzuführenden Arbeiten entstehen, gehen zu Lasten des
Auftragnehmers. Die einschlägigen Vorschiften sind einzuhalten (z.B.
Kabelschutzanweisung der Deutschen Telekom).

Die jeweiligen Unterhaltungsträger haben insoweit gegenüber dem AN eine
direkte Anordnungsbefugnis.

2.11 Öffentlicher Verkehr im Baubereich

Der Baubereich ist für den öffentlichen Verkehr freigegeben.

3. Angaben zur Ausführung

3.1 Verkehrsführung und Verkehrssicherheit

Es darf nur am Tage und bei guten Sichtverhältnissen gearbeitet werden.
Bei den Arbeiten sind die "Richtlinien für die Sicherung von
Arbeitsstellen an Straßen (RSA), gültige Fassung, ZTV - SA sowie die
StVO mit den Allgemeinen Verwaltungsvorschriften in den jeweils gültigen
Fassungen maßgebend. Grundsätzlich kann ein Fahrstreifen als Arbeitsraum
in Anspruch genommen werden.

Die Art der Verkehrssicherung erfolgt nach den im LV aufgeführten
Regelplänen und wird vom AG auf dem Einzelauftrag festgelegt. Die
erforderlichen verkehrsrechtlichen Anordnungen für diese Regelpläne sind
vom AN beim AG einzuholen. Die hierfür anfallenden Kosten sind in die
entsprechenden Einheitspreise für die Verkehrssicherung
einzukalkulieren.

Vor Eintritt der Dunkelheit ist die Baustelle im Fahrbahnbereich von
allen Geräten und Baustoffen freizumachen.

3.2 Bauablauf
Der AN ist verpflichtet, spätestens nach den in den "Besonderen
Vertragsbedingungen" festgelegten Fristen die Ausführung der Arbeiten
aufzunehmen. Behinderungen und Unterbrechungen der Ausführung, die aus
ungünstigen Witterungseinflüssen bzw. aus starkem Verkehrsaufkommen
resultieren, können vom AN nicht geltend gemacht werden.
Nach Auftragserteilung benennt der AN dem AG den verantwortlichen
Bauleiter. Der verantwortliche Bauleiter muss der deutschen Sprache in
Wort und Schrift mächtig sein.
Der verantwortliche Bauleiter muss während der Leistungserbringung
ständig erreichbar sein. Zusätzlich ist sicherzustellen, dass die
eingesetzten Montagegruppen ständig vom firmeneigenen
Schutzplanken-Montagefachmann betreut werden.

3.3 Wasserhaltung
Es werden keine zusätzlichen Maßnahmen getroffen.

3.4 Baubehelfe
Es werden keine zusätzlichen Maßnahmen getroffen.

3.5 Stoffe und Bauteile
Ausgebaute verformte und nicht wiederverwendungsfähige
Schutzeinrichtungsteile sind im Auftrag des AG vom AN zu entsorgen. Der
erzielte Schrotterlös ist in die Einheitspreise einzurechnen. Es sind
grundsätzlich nur neue Verschraubungsmaterialien und Kleinteile
entsprechend der ZTV FRS 2013 einzubauen.
Die im LV angegebenen Mengen beziehen sich auf den Stand zum Zeitpunkt
der Aufstellung des LV. Verschiebungen in den Mengenansätzen nach oben
oder unten sind möglich. Der Abruf der Leistungen erfolgt nach Bedarf
über Einzelbeauftragung. In die Einheitspreise sind alle Nebenkosten,
Nebenarbeiten, wie z.B. Fracht, Verpackung, Auslösung; Zu-, Ab, An- und
Zwischentransporte von Montagegeräten und Materialien sowie für das
Einrichten und Räumen einer Baustelle.

3.5.1 Gütenachweis

Der AN hat nach Aufforderung den Nachweis der Eignung für das
vorgesehene Material zu erbringen. Weiterhin sind EG-
Konformitätszertifikate für Reparaturleistungen an vorhandenen
Fahrzeugrückhaltesystemen zu erbringen.  Der AN hat die Unterlagen über
die Prüfung der Produkte dem AG in deutscher Sprache mit Angebotsabgabe
vorzulegen. Eigenüberwachungsprüfungen gemäß ZTV FRS 2013, Pkt. 4.2, hat
der AN mit der Ausführung der Leistungen durchzuführen. Die Protokolle
dieser Prüfungen sind dem AG vor der Abnahme zu übergeben. Bei
irgendwelchen Bedenken hinsichtlich der Qualität wird der AG
Kontrollprüfungen bzw. Schiedsuntersuchungen durchführen. Die hieraus
entstehenden Prüfgebühren sind vom AN nur dann zu tragen, wenn das
Prüfergebnis zu seinen Ungunsten ausfällt, sonst vom AG. Bei
Beanstandungen ist der AN verpflichtet, die gesamte Lieferung
zurückzunehmen, die hierdurch entstehenden Kosten zu tragen und
einwandfreien Ersatz zu liefern.
Das Bieterangabenverzeichnis ist mit dem Angebot abzugeben.
3.5.2 Verzinkung
Als Korrosionsschutz wird eine Feuerverzinkung im Vollbad nach DIN EN
10240:1998-02 mit einer Zinkauflage von mind. 60 my gefordert. Kleine
Fehlstellen an der Zinkoberfläche oder bei der Montage in der Verzinkung
beschädigte Stellen sind nach einer sorgfältigen Reinigung durch
Kaltverzinkung abzudecken.

3.6 Abfälle
Die Übernahme sowie die vollständige, ordnungsgemäße und schadlose
Entsorgung der Abfälle und Ausbaustoffe hat unter Beachtung der
geltenden Gesetze, zugehörigen Verordnungen sowie einschlägiger umwelt-
und abfallrechtlicher Bestimmungen zu erfolgen. Sofern der AN nicht
selbst die Anforderungen für die in den weiteren besonderen
Vertragsbedingungen geforderten abfalltechnischen Tätigkeiten besitzt,
hat der AN für die entsprechenden abfallwirtschaftlichen Tätigkeiten
(einschließlich eventueller Lagerung) ausschließlich Entsorgungsbetriebe
zu beauftragen. Sofern der vom AN vorgesehene Entsorger/ Transporteur
vor der Baudurchführung zusätzliche bzw. weitere Deklarationen bzw.
Analysen des Abfalls fordert, trägt die Kosten hierfür der AN. Die
Probenahme darf nur in Abstimmung mit dem AG und unter dessen Beisein
erfolgen. Für die analytische Untersuchung beauftragt der AN die vom AG
bestimmte Institution (z.B. Prüfstelle, Labor, Ingenieurbüro etc.).
3.6.1 Nicht gefährliche Abfälle
Es ist ein Nachweis der durchgeführten Entsorgung mit Hilfe des
Formblattes " Abfallliste" (Anlage 3 der DA Nachweisführung) zu
erbringen. Darin bestätigt der AN durch Unterschrift die Richtigkeit der
dort gemachten Angaben zum Transport und der Entsorgungsbetrieb durch
Unterschrift die Annahme des Abfalls. Auf besondere Anforderung des AG
sind jederzeit die entsprechenden Wiegescheine einschließlich der
entsprechenden Zusammenstellung vorzulegen. Wenn Wiegescheine vorgelegt
werden sollen, müssen diese mindestens den Namen und die Anschrift des
Entsorgungsbetriebes sowie das Datum und die Uhrzeit der Wägungen
enthalten.
Für "nicht gefährliche" Abfälle aus Straßenbaumaßnahmen ist eine
Erlaubnis nach § 54 KrWG zum Transport der Abfälle nicht erforderlich.
Es reicht eine Anzeige nach §53 KrWG. Fällt bei der Baumaßnahme nicht
aufbereitetes Bodenmaterial/ Baggergut (BM/BG) im Sinne der
Ersatzbaustoffverordnung (ErsatzbaustoffV, kurz EBV) an und erfolgt ein
Inverkehrbringen dieses Materials, ist vom Auftragnehmer hierfür gemäß §
2 5 EBV ein Lieferschein nach dem Muster der Anlage 7 der EBV
auszustellen. Der Lieferschein ist dann nicht erforderlich, wenn die
abzugebende Menge 200 t unterschreitet und es sich um Bodenmaterial/
Baggergut der Klassen 0, 0* bzw. F0 *handelt. Der Lieferschein ist dem
Auftraggeber als Durchschrift oder Kopie fortlaufend in elektronischer
Form zu übermitteln.
3.6.2 Gefährliche Abfälle
Der Transport von gefährlichen Abfällen bedarf einer Erlaubnis nach § 5
4 KrWG. Besitzt der Beförderer ein Zertifikat als
Entsorgungsfachbetrieb, reicht eine Anzeige nach § 53 KrWG aus. Die
Nachweise hierfür sind nach Zuschlagserteilung, spätestens zur
Bauanlaufberatung vorzulegen.
Vor Baubeginn benennt der AN schriftlich dem AG die für den rechtmäßigen
Umgang mit den anfallenden Ausbaustoffen bzw. Abfällen verantwortliche
Person und dessen Vertreter.
Der AN hat dem AG bzw. d essen Bevollmächtigten spätestens 7 Werktage
vor Leistungsbeginn die genaue zeitliche Abfolge der Ausbauarbeiten
sowie die Menge der anfallenden gefährlichen Abfälle schriftlich
anzumelden. Die Folgen unvollständiger bzw. verspäteter Angaben gehen zu
Lasten des AN. Der AN bzw. die von ihm benannte verantwortliche Person
hat sicher zu stellen, dass der gesamte elektronische Schriftverkehr
(Entsorgungsnachweis, Begleitscheine etc.) im elektronischen Postfach
des Bevollmächtigten des AG abgelegt wird.
Ergänzende Untersuchungen (Haufwerksuntersuchungen, verdichtende
Untersuchungen) Sind für ergänzende Untersuchungen Haufwerksbeprobungen
erforderlich, erfolgt die Herstellung der Haufwerke durch den AN auf
gesonderte Anweisung des AG und in dessen Anwesenheit. Die vom AN
bereitzustellenden Zwischenlager sind so zu gestalten, dass schädliche
Umwelteinwirkungen verhindert bzw. auf ein Mindestmaß beschränkt werden.
3.6.3 Nachweisverfahren: Ausbau & Entsorgung gefährlicher Abfälle
Für gefährliche Abfälle ist das elektronische Abfallnachweisverfahren (e
ANV) zu führen. Die Straßenbauverwaltung als AG ist der Abfallerzeuger
und führt den Entsorgungsnachweis (Vorabnachweis). Der
Entsorgungsnachweis wird vom AG bzw. dessen Bevollmächtigten mit dem vom
AN verbindlich benannten Entsorger geführt. Die Fristen gemäß
Nachweisverordnung sind einzuhalten. Die Folgen unvollständiger bzw.
verspäteter Angaben gehen zu Lasten des AN.
Folgender Ablauf ist im Grundverfahren vorgesehen.
a) Der AN liefert dem AG die notwendigen Daten des Entsorgers.

b) Der AG erstellt mit diesen Daten den Entsorgungsnachweis gem. eANV
und verschickt diesen elektronisch an den Entsorger.
c) Der Entsorger prüft die Daten, signiert die Annahmeerklärung (AE) und
schickt diese elektronisch an die zuständige Entsorgerbehörde (in
Thüringen: TLVwA) weiter.

d) Die Entsorgerbehörde muss dem Abfallerzeuger (AG) den Eingang der
Nachweiserklärungen innerhalb von 12 Tagen bestätigen, sofern sie die
Zulässigkeit des beabsichtigten Entsorgungspfades nicht innerhalb dieser
Frist bestätigt. Die Entsorgerbehörde muss innerhalb von 30 Tagen über
die Zulässigkeit des beabsichtigten Entsorgungspfades entscheiden. Die
Frist kann durch Aufforderung zur Ergänzung der Nachweiserklärungen bzw.
zur Vorlegung weiterer Unterlagen unterbrochen werden. Die
Entsorgerbehörde erteilt eine Entsorgungsnachweisnummer und versendet
den Entsorgungsnachweis mit Behördlicher Bestätigung (BB) an den AG und
den Entsorger.
Erst nach Behördlicher Bestätigung kann die tatsächliche Entsorgung
erfolgen. Falls der verbindlich benannte Entsorgungsbetrieb im Besitz
einer behördlichen Bestätigung zur Teilnahme am privilegierten Verfahren
ist, entfällt die behördliche Bestätigung zur vorgesehenen Entsorgung
(Ablauf im Grundverfahren, Schritt d).

3.6.4 Führen der Verbleibnachweise (Begleitscheine):
- entfällt

3.7 Winterbau
Der Winterbau ist in die Einheitspreise einzurechnen und wird nicht
gesondert vergütet.

3.8 Beweissicherung
Jeder Einsatz ist zu dokumentieren.
Vor Beginn unde Ende der Arbeiten sind vom
Einsatzort mind. 3 aussagekräftige Fotos fertigen.
Fotodokumentation der Verkehrssicherung, mind. 2 Fotos
aus denen die Art und Anzahl der eingesetzten Absicherung
ersichtlich wird.
Bei Schäden mit größerem Ausmaß ist die Anzahl
der Fotos entsprechend zu erhöhen.
Farbfotos, Größe A4, mit Beschriftung,
Aufnahmedaten (u.a. Datum- u. Uhrzeitstempel) sowie
-ort und Blickrichtung, zusätzlich in digitaler
Qualität als jpg- Datei im Format 16:9 an E - Mail des TLBV
Region Mitte (Adresse wird bei Beauftragung mitgeteilt,
senden. Der Ausdruck ist mit den anderen
zahlungsbegründenden Unterlagen einzureichen.
Vergl. hierzu OZ 02.01.0034.

3.9 Sicherungsmaßnahmen
Es werden keine zusätzlichen Maßnahmen getroffen.
3.10 Belastungsannahmen (Brückenbau)
- entfällt
3.11 Vermessungsverfahren, Aufmaßverfahren
- entfällt
3.12 Prüfungen und Nachweise
Es werden keine zusätzlichen Maßnahmen getroffen.
3.13 SiGe-Plan
- entfällt

4. Abnahme und Abrechnung
Mit der Anzeige (in Textform) der Fertigstellung der Einzelleistung
erfolgt der Gefahrenübergang vom AN zum AG. Bestehen Mängel kann eine
Abnahme unter der Angabe der Gründe durch den AG verweigert werden.
Mit der Bestätigung der Aufmaße für jeden einzelnen Schaden wird
gleichzeitig die Abnahme der Leistungen mit den in den
Vertragsbedingungen festgelegten Gewährleistungsansprüchen bestätigt.
Die Rechnungen sind mit den bestätigten Aufmaßen und Fotos für jeden
Schadensfall zu erstellen.

4.1 Ausführungen der Leistungen

4.2 Vom AG zur Verfügung gestellte Ausführungsunterlagen

Je Einzelauftrag werden vom AG Standortbezeichnungen zur Verfügung
gestellt, aus denen die Lage der Fahrzeugrückhaltesysteme zu entnehmen
ist. Vorhandene Unterlagen werden mit dem Auftrag übergeben.

5.Mitgeltende Unterlagen einschließlich technischer Vertrags- und
Lieferbedingungen sowie Richtlinien

ASR A5.2

ARS Nr. 06/2021
Handlungshilfe für das Zusammenwirken von ASR A5.2 und RSA bei der
Planung von Straßenbaustellen im Grenzbereich zum Straßenverkehr
(Ausgabe 2020)

Richtlinien für die verkehrsrechtliche Sicherung von Arbeitsstellen an
Straßen (RSA 21)
ARS 24/2021 - Richtlinien für die verkehrsrechtliche Sicherung von
Arbeitsstellen an Straßen (RSA 21) mit Einführungsschreiben des TMIL vom
02.06.2022

Arbeitsschutzgesetz (ArbSchG)

Baustellenverordnung (BaustellV)

Arbeitsstättenverordnung (ArbStättV)

Betriebssicherheitsverordnung (BetrSichV)

DIN 30710 Anforderungen an die Sicherheitskennzeichnung von Fahrzeugen
und Geräten

EN ISO 20471 Anforderungen an hochsichtbare Warnbekleidung für
Mitarbeiter in besonderen Risikobereichen

ZTV-SA 97
Zusätzliche Technische Vertragsbedingungen und Richtlinien für
Sicherungsarbeiten an Arbeitsstellen an Straßen, Ausgabe 1997,
berichtigter Nachdruck 06/01

TL-Leitbaken 97
Technische Lieferbedingungen für Leit- und Warnbaken

TL-Absperrschranken 97
Technische Lieferbedingungen für Absperrschranken

TL-Absperrtafeln 97
Technische Lieferbedingungen für fahrbare Absperrtafeln

TL-Warnbänder 97
Technische Lieferbedingungen für Warnbänder bei Arbeitsstellen an
Straßen

TL-Aufstellvorrichtungen 97
Technische Lieferbedingungen für Aufstellvorrichtungen für Schilder und
Verkehrseinrichtungen an Arbeitsstellen

TL-Vorübergehende Markierungen 97
Technische Lieferbedingungen für vorübergehende Markierungen /
Übergangsfrist gültig nur noch bis 31.12.2024

TL-Leitelemente 97
Technische Lieferbedingungen für bauliche Leitelemente

TLP Sichtzeichen - Technische Liefer- und Prüfbedingungen für
Sichtzeichen
mit Einführung TMIL am 15.06.2023

TL-Transportable Schutzeinrichtungen 97
Technische Lieferbedingungen für transportable Schutzeinrichtungen

TL- Transportable Lichtsignalanlagen 2022
Technische Lieferbedingungen für transportable Lichtsi¿Cognalanlagen
Mit aktuellem ARS 07/2024 von 24.04.2024

TLP-Warnschwellen 2014
Technische Liefer- und Prüfbedingungen für transportable Warnschwellen

TL-Leitkegel 94
Technische Lieferbedingungen für Leitkegel

TL-Warnleuchten 90
Ergänzungsprüfung von Warnleuchten gemäß den Technischen
Lieferbedingungen für Warnleuchten

Änderungen der Prüfungen im Bereich Arbeitsstellen
ARS 23/2022 mit Einführung TMIL am 18.01.2023

TL-SP 99
Technische Lieferbedingungen für Stahlschutzplanken
TL-BSWF 96
Technische Lieferbedingungen für Betonschutzwand-Fertigteile

StVO
Straßenverkehrs-Ordnung, mit Katalog der Verkehrszeichen, aktuelle
Fassung

VwV-StVO-Allg.
Verwaltungs-Vorschrift zur Straßenverkehrs-Ordnung, aktuelle Fassung

StVZO
Straßenverkehrs-Zulassungs-Ordnung, aktuelle Fassung

VbF  Verordnung über brennbare Flüssigkeiten

GefstoffV
Gefahrstoff-Verordnung

GGVS
Gefahrgutverordnung Straße

MVAS 99
Merkblatt über Rahmenbedingungen für erforderliche Fachkenntnisse zur
Verkehrssicherung von Arbeitsstellen an Straßen

Passive Schutzeinrichtungen

RPS 2009
Richtlinien für passiven Schutz an Straßen durch
Fahrzeug-Rückhaltesysteme, Ausgabe 2009

RiStWag
Richtlinien für bautechnische Maßnahmen an Straßen in
Wassergewinnungsgebieten, Ausgabe 2002

ZTV- FRS 13 / Fassung 2017
Zusätzliche Technische Vertragsbedingungen und Richtlinien für
Fahrzeug-Rückhaltesysteme,
Ausgabe 2013 / Fassung 2017

ARS 27/2023 - Anforderungen an die Art und den Umfang der Reparatur von
Fahrzeug-Rückhaltesystemen aus Stahl und Beton
mit Einführungsschreiben TMIL am 04.03.2024

Anforderungen an den Nachweis der Leistungsfähigkeit für
Betonschutzwände in Ortbetonbauweise
Vergleichsverfahren BSW Ortbeton (VGVF BSW O 2013), Ausgabe 2013

TL  Transportable Schutzeinrichtungen 97
Technische Lieferbedingungen für transportable Schutzeinrichtungen,
Ausgabe 1997

TL-SP 99
Technische Lieferbedingungen für Stahlschutzplanken an
Bundesfernstraßen, Ausgabe 1999

TL- BSWF 96
Technische Lieferbedingungen für Betonschutzwände- Fertigteile, Ausgabe
1996

TLP ÜK 2017
Technische Liefer- und Prüfbedingungen für Übergangskonstruktionen zur
Verbindung von Schutzeinrichtungen

ZTVE- StB 17
Zusätzliche Technische Vertragsbedingungen und Richtlinien für
Erdarbeiten im Straßenbau

DIN EN 1317 - 1 bis - 5
Rückhaltesysteme an Straßen, aktuelle Fassung

DIN EN 12767
Passive Sicherheit von Tragkonstruktionen für die Straßenausstattung,
aktuelle Fassung

Einsatzempfehlungen für Fahrzeug-Rückhaltesysteme, aktuelle Version 06 /
Stand 07/2020

Leitfaden für Sonderlösungen zum Baum- und Objektschutz an Landstraßen,
1. Aktualisierung, BASt Stand 11/2020

Steckbriefe für Sonderlösungen zum Baum- und Objektschutz an
Landstraßen, 1. Aktualisierung, BASt Stand 11/2020
Sonderlösungen von Schutzeinrichtungen in Einmündungsbereichen, BASt
Stand 03/2020

## 01 Jahresvertrag 2026/2028
Datum: 26.01.2026

### Abschnitt 00 Verkehrssicherung

#### Titel 00.00 Regelpläne kürzerer Dauer

**00.00.0001 Verk.sich. kürzerer Dauer durchf.*stat.Arb.st. ums. bei Tageslicht**
StL-Nr. 2110513509200100
Verkehrssicherung an Arbeitsstellen von kürzerer Dauer
betriebsfertig aufbauen, vorhalten, warten, instand
setzen, betreiben und abbauen. Vorübergehende Verkehrssicherungsmaßnahmen durchführen.
Nach Verkehrszeichenplan Bezeichnung/Nummer 'CII/2'

Für stationäre Arbeitsstelle einschließlich Umsetzen.
Umsetzen nach Unterlagen des AG.
Bei Tageslicht.
Menge: 150,000 St
Leistungsbereichkatalog: 105

**00.00.0002 Verk.sich. kürzerer Dauer durchf.*stat. Arbeitsst. bei Tageslicht**
StL-Nr. 2110513590100100
Verkehrssicherung an Arbeitsstellen von kürzerer Dauer
betriebsfertig aufbauen, vorhalten, warten, instand
setzen, betreiben und abbauen. Vorübergehende Verkehrssicherungsmaßnahmen durchführen.
Nach RSA, Regelplan 'CI/5'

Für stationäre Arbeitsstelle.
Bei Tageslicht.
Menge: 85,000 St
Leistungsbereichkatalog: 105

**00.00.0003 Verk.sich. kürzerer Dauer durchf.*stat.Arb.st. ums. bei Tageslicht**
StL-Nr. 2110513590200100
Verkehrssicherung an Arbeitsstellen von kürzerer Dauer
betriebsfertig aufbauen, vorhalten, warten, instand
setzen, betreiben und abbauen. Vorübergehende Verkehrssicherungsmaßnahmen durchführen.
Nach RSA, Regelplan 'CII/4'

Für stationäre Arbeitsstelle einschließlich Umsetzen.
Umsetzen nach Unterlagen des AG.
Bei Tageslicht.
Menge: 75,000 St
Leistungsbereichkatalog: 105

**00.00.0004 Verk.sich. kürzerer Dauer durchf.*stat.Arb.st. ums. bei Tageslicht**
StL-Nr. 2110513509200100
Verkehrssicherung an Arbeitsstellen von kürzerer Dauer
betriebsfertig aufbauen, vorhalten, warten, instand
setzen, betreiben und abbauen. Vorübergehende Verkehrssicherungsmaßnahmen durchführen.
Nach Verkehrszeichenplan Bezeichnung/Nummer 'CI/4'

Für stationäre Arbeitsstelle einschließlich Umsetzen.
Umsetzen nach Unterlagen des AG.
Bei Tageslicht.
Menge: 4,000 St
Leistungsbereichkatalog: 105

**00.00.0005 Verk.sich. kürzerer Dauer durchf.*stat.Arb.st. ums. bei Tageslicht**
StL-Nr. 2110513590200100
Verkehrssicherung an Arbeitsstellen von kürzerer Dauer
betriebsfertig aufbauen, vorhalten, warten, instand
setzen, betreiben und abbauen. Vorübergehende Verkehrssicherungsmaßnahmen durchführen.
Nach RSA, Regelplan 'CI/12'

Für stationäre Arbeitsstelle einschließlich Umsetzen.
Umsetzen nach Unterlagen des AG.
Bei Tageslicht.
Menge: 1,000 St
Leistungsbereichkatalog: 105

**00.00.0006 Verk.sich. kürzerer Dauer durchf.*stat.Arb.st. ums. bei Tageslicht**
StL-Nr. 2110513590200100
Verkehrssicherung an Arbeitsstellen von kürzerer Dauer
betriebsfertig aufbauen, vorhalten, warten, instand
setzen, betreiben und abbauen. Vorübergehende Verkehrssicherungsmaßnahmen durchführen.
Nach RSA, Regelplan 'CII/8'

Für stationäre Arbeitsstelle einschließlich Umsetzen.
Umsetzen nach Unterlagen des AG.
Bei Tageslicht.
Menge: 1,000 St
Leistungsbereichkatalog: 105

**00.00.0007 Verk.sich. kürzerer Dauer durchf.*stat.Arb.st. ums. bei Tageslicht**
StL-Nr. 2110513509200100
Verkehrssicherung an Arbeitsstellen von kürzerer Dauer
betriebsfertig aufbauen, vorhalten, warten, instand
setzen, betreiben und abbauen. Vorübergehende Verkehrssicherungsmaßnahmen durchführen.
Nach Verkehrszeichenplan Bezeichnung/Nummer 'CI/9'

Für stationäre Arbeitsstelle einschließlich Umsetzen.
Umsetzen nach Unterlagen des AG.
Bei Tageslicht.
Menge: 6,000 St
Leistungsbereichkatalog: 105

**00.00.0008 Verk.sich. kürzerer Dauer durchf.*stat.Arb.st. ums. bei Tageslicht**
StL-Nr. 2110513509200100
Verkehrssicherung an Arbeitsstellen von kürzerer Dauer
betriebsfertig aufbauen, vorhalten, warten, instand
setzen, betreiben und abbauen. Vorübergehende Verkehrssicherungsmaßnahmen durchführen.
Nach Verkehrszeichenplan Bezeichnung/Nummer 'RSA
Regelplan CII/5 modifiziert gemäß Anlage 1'

Für stationäre Arbeitsstelle einschließlich Umsetzen.
Umsetzen nach Unterlagen des AG.
Bei Tageslicht.
Menge: 6,000 St
Leistungsbereichkatalog: 105

**00.00.0009 Verk.sich. kürzerer Dauer durchf.*stat.Arb.st. ums. bei Tageslicht**
StL-Nr. 2110513509200100
Verkehrssicherung an Arbeitsstellen von kürzerer Dauer
betriebsfertig aufbauen, vorhalten, warten, instand
setzen, betreiben und abbauen. Vorübergehende Verkehrssicherungsmaßnahmen durchführen.
Nach Verkehrszeichenplan Bezeichnung/Nummer 'CI/7'

Für stationäre Arbeitsstelle einschließlich Umsetzen.
Umsetzen nach Unterlagen des AG.
Bei Tageslicht.
Menge: 6,000 St
Leistungsbereichkatalog: 105

**00.00.0010 Verk.sich. kürzerer Dauer durchf.*stat.Arb.st. ums. bei Tageslicht**
StL-Nr. 2110513509200100
Verkehrssicherung an Arbeitsstellen von kürzerer Dauer
betriebsfertig aufbauen, vorhalten, warten, instand
setzen, betreiben und abbauen. Vorübergehende Verkehrssicherungsmaßnahmen durchführen.
Nach Verkehrszeichenplan Bezeichnung/Nummer 'RSA
Regelplan DIII/1L modifiziert gemäß Anlage 2'

Für stationäre Arbeitsstelle einschließlich Umsetzen.
Umsetzen nach Unterlagen des AG.
Bei Tageslicht.
Menge: 20,000 St
Leistungsbereichkatalog: 105

**00.00.0011 Verk.sich. kürzerer Dauer durchf.*stat.Arb.st. ums. bei Tageslicht**
StL-Nr. 2110513509200100
Verkehrssicherung an Arbeitsstellen von kürzerer Dauer
betriebsfertig aufbauen, vorhalten, warten, instand
setzen, betreiben und abbauen. Vorübergehende Verkehrssicherungsmaßnahmen durchführen.
Nach Verkehrszeichenplan Bezeichnung/Nummer 'RSA
Regelplan DIII/1R modifiziert gemäß Anlage 3'

Für stationäre Arbeitsstelle einschließlich Umsetzen.
Umsetzen nach Unterlagen des AG.
Bei Tageslicht.
Menge: 20,000 St
Leistungsbereichkatalog: 105

**00.00.0012 Transp. LSA f. Engst. aufb. u. abb. LSA Typ C*Verbind. Wahl AN*Versorg. Wahl AN VTU erstellen**
StL-Nr. 21105505219101
Transportable Lichtsignalanlage (LSA) für Engstelle
einschließlich Energieversorgung aufbauen, in Betrieb
nehmen und abbauen. Vorhalten, Kontrolle, Wartung, In-
standsetzung und Betreiben werden gesondert vergütet.
Vorübergehende Verkehrssicherungsmaßnahmen durchführen.
70 v. H. des Preises werden nach betriebsfertigem Aufbau, der Rest nach Abbau vergütet.
LSA Typ C, verkehrsabhängige Steuerung.
Verbindung nach Wahl des AN.
Entfernung der Signalgeberstandorte '500m'

Energieversorgung nach Wahl des AN.
Verkehrstechnische Unterlage bestehend aus Signallageplan, Berechnungen, Zwischenzeitenmatrix, Signalzeitenplan erstellen.
Menge: 5,000 St
Leistungsbereichkatalog: 105

**00.00.0013 Transport. Lichtsignalanlage vorh. wie Vorposition**
StL-Nr. 2110551501
Transportable Lichtsignalanlage (LSA) vorhalten, warten, instand setzen und betreiben. Vorübergehende Verkehrssicherungsmaßnahmen durchführen. Die Kontrolle
wird gesondert vergütet.
Transportable LSA wie in Vorposition beschrieben.
Menge: 50,000 Std
Leistungsbereichkatalog: 105

**00.00.0014 Transp. LSA Typ D aufb. u. abb. Einmündungsverk.*Versorg. n. Wahl VTU erstellen**
StL-Nr. 21105510101001
Transportable Lichtsignalanlage (LSA) für kreuzende
Verkehrsströme Typ D mit Kabelverbindung, einschließlich Energieversorgung,  aufbauen, in Betrieb nehmen
und abbauen. Vorhalten, Kontrolle, Wartung, Instandsetzung und Betreiben werden gesondert vergütet. Vorübergehende Verkehrssicherungsmaßnahmen durchführen. 70
v.H. des Preises werden nach betriebsfertigem Aufbau,
der Rest nach Abbau vergütet.
LSA für Einmündungsverkehr mit 3 Fahrzeugsignalgruppen.
Energieversorgung nach Wahl des AN.
Verkehrstechnische Unterlage bestehend aus Signallageplan, Berechnungen, Zwischenzeitenmatrix, Signalzeitenplan erstellen.
Menge: 3,000 St
Leistungsbereichkatalog: 105

**00.00.0015 Transport. Lichtsignalanlage vorh. wie Vorposition**
StL-Nr. 2110551501
Transportable Lichtsignalanlage (LSA) vorhalten, warten, instand setzen und betreiben. Vorübergehende Verkehrssicherungsmaßnahmen durchführen. Die Kontrolle
wird gesondert vergütet.
Transportable LSA wie in Vorposition beschrieben.
Menge: 25,000 Std
Leistungsbereichkatalog: 105

### Abschnitt 01 Demontage, Lieferung und Montage

#### Titel 01.00 Demontage

**01.00.0001 SE aus Stahl abbauen*Profil B Pfost. A 4,00 m*HB 1 Teile verwerten**
StL-Nr. 2112900392110001
Schutzeinrichtung (SE) aus Stahl einschließlich sämtlicher Einzelteile abbauen.
SE 'Einfache Schutzplanke; Eco Safe'

Holm Profil B.
Mit Pfosten, Abstand = 4,00 m.
Pfosten in Boden, Homogenbereich HB 1 - FRS.
Pfostenlöcher entsprechend der sie umgebenden Fläche
schließen.
Konstruktionsteile nach Wahl des AN verwerten.
Menge: 1800,000 m
Leistungsbereichkatalog: 129

**01.00.0002 SE aus Stahl abbauen*Profil B Pfost. A 2,00 m*HB 1 Teile verwerten**
StL-Nr. 2112900392210001
Schutzeinrichtung (SE) aus Stahl einschließlich sämtlicher Einzelteile abbauen.
SE 'Einfache Schutzplanke; Eco Safe; Easy Rail; ESP
PLUS; Doppelte Schutzplanke'

Holm Profil B.
Mit Pfosten, Abstand = 2,00 m.
Pfosten in Boden, Homogenbereich HB 1 - FRS.
Pfostenlöcher entsprechend der sie umgebenden Fläche
schließen.
Konstruktionsteile nach Wahl des AN verwerten.
Menge: 240,000 m
Leistungsbereichkatalog: 129

**01.00.0003 SE aus Stahl abbauen ESP*Profil B*Pfost. A 1,33 m HB 1*Teile verwerten**
StL-Nr. 2112900312310001
Schutzeinrichtung (SE) aus Stahl einschließlich sämtlicher Einzelteile abbauen.
SE = Einfache Schutzplanke.
Holm Profil B.
Mit Pfosten, Abstand = 1,33 m.
Pfosten in Boden, Homogenbereich HB 1 - FRS.
Pfostenlöcher entsprechend der sie umgebenden Fläche
schließen.
Konstruktionsteile nach Wahl des AN verwerten.
Menge: 216,000 m
Leistungsbereichkatalog: 129

**01.00.0004 SE aus Stahl abbauen EDSP*Profil B*Pfost. A 2,00 m HB 1*Teile verwerten**
StL-Nr. 2112900322210001
Schutzeinrichtung (SE) aus Stahl einschließlich sämtlicher Einzelteile abbauen.
SE = Einfache Distanzschutzplanke.
Holm Profil B.
Mit Pfosten, Abstand = 2,00 m.
Pfosten in Boden, Homogenbereich HB 1 - FRS.
Pfostenlöcher entsprechend der sie umgebenden Fläche
schließen.
Konstruktionsteile nach Wahl des AN verwerten.
Menge: 514,000 m
Leistungsbereichkatalog: 129

**01.00.0005 SE aus Stahl abbauen EDSP*Profil B*Pfost. A 1,33 m HB 1*Teile verwerten**
StL-Nr. 2112900322310001
Schutzeinrichtung (SE) aus Stahl einschließlich sämtlicher Einzelteile abbauen.
SE = Einfache Distanzschutzplanke.
Holm Profil B.
Mit Pfosten, Abstand = 1,33 m.
Pfosten in Boden, Homogenbereich HB 1 - FRS.
Pfostenlöcher entsprechend der sie umgebenden Fläche
schließen.
Konstruktionsteile nach Wahl des AN verwerten.
Menge: 56,000 m
Leistungsbereichkatalog: 129

**01.00.0006 AEK aus Stahl abbauen ESP*Profil B*Regelabs. 12 m Pfosten i. Boden*HB 1 Teile verwerten**
StL-Nr. 2112900701211101
Anfangs-/Endkonstruktion (AEK) aus Stahl abbauen.
SE = Einfache Schutzplanke.
Holm Profil B.
Regelabsenkung 12,00 m.
Pfosten im Boden.
Pfosten in Boden, Homogenbereich HB 1 - FRS.
Pfostenlöcher entsprechend der sie umgebenden Fläche
schließen.
Konstruktionsteile nach Wahl des AN verwerten.
Menge: 4,000 St
Leistungsbereichkatalog: 129

**01.00.0007 AEK aus Stahl abbauen EDSP*Profil B*Regelabs. 12 m Pfosten i. Boden*HB 1 Teile verwerten**
StL-Nr. 2112900702211101
Anfangs-/Endkonstruktion (AEK) aus Stahl abbauen.
SE = Einfache Distanzschutzplanke.
Holm Profil B.
Regelabsenkung 12,00 m.
Pfosten im Boden.
Pfosten in Boden, Homogenbereich HB 1 - FRS.
Pfostenlöcher entsprechend der sie umgebenden Fläche
schließen.
Konstruktionsteile nach Wahl des AN verwerten.
Menge: 4,000 St
Leistungsbereichkatalog: 129

**01.00.0008 AEK aus Stahl abbauen ESP*Profil B*Kurzabs. 4,37 m Pfosten i. Boden*HB 1 Teile verwerten**
StL-Nr. 2112900701221101
Anfangs-/Endkonstruktion (AEK) aus Stahl abbauen.
SE = Einfache Schutzplanke.
Holm Profil B.
Kurzabsenkung 4,37 m mit Zusatzpfosten.
Pfosten im Boden.
Pfosten in Boden, Homogenbereich HB 1 - FRS.
Pfostenlöcher entsprechend der sie umgebenden Fläche
schließen.
Konstruktionsteile nach Wahl des AN verwerten.
Menge: 4,000 St
Leistungsbereichkatalog: 129

**01.00.0009 Einzelteil des FRS abbauen*Teile verwerten**
StL-Nr. 21129027900001
Einzelteil des Fahrzeug-Rückhaltesystems (FRS) abbauen.
Einzelteil 'Primus P2a'

Einzelteile nach Wahl des AN verwerten.
Menge: 8,000 St
Leistungsbereichkatalog: 129

#### Titel 01.01 Unterfahrschutz Typ Euskirchen

**01.01.0001 Einzelteil des FRS abbauen Holm, Länge 4.00 m**
Einzelteil des FRS abbauen
Einzelteil des Fahrzeug-Rückhaltesystems (FRS) abbauen.
Einzelteil '= Holm aus Stahl 370 mm x 2,5 mm,
Länge 4.00 m (Holm - UFS Euskirchen).'
Ausgebaute Teile der Verwertung nach Wahl des AN
zuführen.
Verkehrssicherung wird gesondert vergütet.
Menge: 4,000 St

**01.01.0002 Teile des FRS liefern und herstel.. Holm, Länge 4.00 m**
Teile des FRS liefern und herstel..
Teile des Fahrzeug-Rückhaltesystems (FRS) liefern
und herstellen. Abgerechnet wird die Baulänge.
Einzelteil '= Holm aus Stahl 370 mm x 2,5 mm,
Länge 4.00 m (Holm - UFS Euskirchen).'
Verkehrssicherung wird gesondert vergütet.
Menge: 34,000 St

**01.01.0003 Teil des FRS abbauen und herstell..**
Teil des FRS abbauen und herstell..
Konstruktionsteil des Fahrzeug-Rückhaltesystems (FRS)
abbauen und herstellen. Vergütet wird der Mehraufwand
gegenüber des durchgehenden FRS als Zulage.
Teil '= Holm aus Stahl 370 mm x 2,5 mm,
Länge 4.00 m (Holm - UFS Euskirchen).'
Ausgebaute Teile der Verwertung nach Wahl des AN
zuführen.
Verkehrssicherung wird gesondert vergütet.
Menge: 5,000 St

**01.01.0004 Einzelteil des FRS abbauen, Aufhä..**
Einzelteil des FRS abbauen, Aufhä..
Einzelteil des Fahrzeug-Rückhaltesystems (FRS) abbauen.
Einzelteil '= Aufhängung mit zwei Flacheisen,
130 mm x 5 mm, Länge ca. 700 mm (Aufhängung - UFS
Euskirchen).'
Ausgebaute Teile der Verwertung nach Wahl des AN
zuführen.
Verkehrssicherung wird gesondert vergütet.
Menge: 5,000 St

**01.01.0005 Teile des FRS liefern und herstel..**
Teile des FRS liefern und herstel..
Teile des Fahrzeug-Rückhaltesystems (FRS) liefern
und herstellen. Abgerechnet wird die Baulänge.
Einzelteil '= Aufhängung mit zwei Flacheisen,
130 mm x 5 mm, Länge ca. 700 mm (Aufhängung - UFS
Euskirchen).'
Verkehrssicherung wird gesondert vergütet.
Menge: 5,000 St

**01.01.0006 Teil des FRS abbauen und herstell..**
Teil des FRS abbauen und herstell..
Konstruktionsteil des Fahrzeug-Rückhaltesystems (FRS)
abbauen und herstellen. Vergütet wird der Mehraufwand
gegenüber des durchgehenden FRS als Zulage.
Teil '= Aufhängung mit zwei Flacheisen,
130 mm x 5 mm, Länge ca. 700 mm (Aufhängung - UFS
Euskirchen).'
Ausgebaute Teile der Verwertung nach Wahl des AN
zuführen.
Verkehrssicherung wird gesondert vergütet.
Menge: 5,000 St

**01.01.0007 Teil des FRS abbauen und herstell..**
Teil des FRS abbauen und herstell..
Konstruktionsteil des Fahrzeug-Rückhaltesystems (FRS)
abbauen und herstellen. Vergütet wird der Mehraufwand
gegenüber des durchgehenden FRS als Zulage.
Teil '= AEK - Kopfstück - UFS Euskirchen.'
Ausgebaute Teile der Verwertung nach Wahl des AN
zuführen.
Verkehrssicherung wird gesondert vergütet.
Menge: 4,000 St

**01.01.0008 Teil des FRS abbauen und herstell.**
Teil des FRS abbauen und herstell..
Konstruktionsteil des Fahrzeug-Rückhaltesystems (FRS)
abbauen und herstellen. Vergütet wird der Mehraufwand
gegenüber des durchgehenden FRS als Zulage.
Teil '= Pfosten - UFS Euskirchen.'
Ausgebaute Teile der Verwertung nach Wahl des AN
zuführen.
Verkehrssicherung wird gesondert vergütet.
Menge: 6,000 St

#### Titel 01.02 Einzelteile

**01.02.0001 Teil des FRS abbauen, liefern und.. Holm Profil B, L=4 m**
Teil des FRS abbauen, liefern und..
Konstruktionsteil des Fahrzeug-Rückhaltesystems (FRS)
abbauen, liefern und herstellen.
Teil '= Holm Profil B, Länge 4.00 m.'
Ausgebaute Teile der Verwertung nach Wahl des AN
zuführen.
Verkehrssicherung wird gesondert vergütet.
Menge: 100,000 St

**01.02.0002 Teil des FRS abbauen, liefern und.. L=1500 mm**
Teil des FRS abbauen, liefern und..
Konstruktionsteil des Fahrzeug-Rückhaltesystems (FRS)
abbauen, liefern und herstellen.
Teil '= Sigma-100-Pfosten, Länge 1500 mm.'
Ausgebaute Teile der Verwertung nach Wahl des AN
zuführen.
Verkehrssicherung wird gesondert vergütet.
Ausführung in Boden, Homogenbereich HB 1 - FRS.
Erforderliche Erdarbeiten ausführen. Die umgebende
Fläche wieder herstellen, überschüssigen Boden
flächenhaft verteilen.
Menge: 10,000 St

**01.02.0003 Teil des FRS abbauen, liefern und.. L=1900 mm**
Teil des FRS abbauen, liefern und..
Konstruktionsteil des Fahrzeug-Rückhaltesystems (FRS)
abbauen, liefern und herstellen.
Teil '= Sigma-100-Pfosten, Länge 1900 mm.'
Ausgebaute Teile der Verwertung nach Wahl des AN
zuführen.
Verkehrssicherung wird gesondert vergütet.
Ausführung in Boden, Homogenbereich HB 1 - FRS.
Erforderliche Erdarbeiten ausführen. Die umgebende
Fläche wieder herstellen, überschüssigen Boden
flächenhaft verteilen.
Menge: 100,000 St

**01.02.0004 Teil des FRS abbauen, liefern und.. L=2500 mm**
Teil des FRS abbauen, liefern und..
Konstruktionsteil des Fahrzeug-Rückhaltesystems (FRS)
abbauen, liefern und herstellen.
Teil '= Sigma-100-Pfosten, Länge 2500 mm.'
Ausgebaute Teile der Verwertung nach Wahl des AN
zuführen.
Verkehrssicherung wird gesondert vergütet.
Ausführung in Boden, Homogenbereich HB 1 - FRS.
Menge: 4,000 St

**01.02.0005 Teil des FRS abbauen, liefern und.. L=1750 mm**
Teil des FRS abbauen, liefern und..
Konstruktionsteil des Fahrzeug-Rückhaltesystems (FRS)
abbauen, liefern und herstellen.
Teil '= Pfosten C-100-60-25, Länge 1750 mm.'
Ausgebaute Teile der Verwertung nach Wahl des AN
zuführen.
Verkehrssicherung wird gesondert vergütet.
Ausführung in Boden, Homogenbereich HB 1 - FRS.
Erforderliche Erdarbeiten ausführen. Die umgebende
Fläche wieder herstellen, überschüssigen Boden
flächenhaft verteilen.
Menge: 4,000 St

**01.02.0006 Teil des FRS abbauen, liefern und.. L= 2000 mm**
Teil des FRS abbauen, liefern und..
Konstruktionsteil des Fahrzeug-Rückhaltesystems (FRS)
abbauen, liefern und herstellen.
Teil '= Pfosten C-100-60-25, Länge 2000 mm.'
Ausgebaute Teile der Verwertung nach Wahl des AN
zuführen.
Verkehrssicherung wird gesondert vergütet.
Ausführung in Boden, Homogenbereich HB 1 - FRS.
Erforderliche Erdarbeiten ausführen. Die umgebende
Fläche wieder herstellen, überschüssigen Boden
flächenhaft verteilen.
Menge: 10,000 St

**01.02.0007 Teil des FRS abbauen, liefern und.. L=515mm**
Teil des FRS abbauen, liefern und..
Konstruktionsteil des Fahrzeug-Rückhaltesystems (FRS)
abbauen, liefern und herstellen.
Teil '= Sigma-100-Pfosten auf Bauwerk,
Länge 515 mm.'
Ausgebaute Teile der Verwertung nach Wahl des AN
zuführen.
Verkehrssicherung wird gesondert vergütet.
Menge: 8,000 St

**01.02.0008 Teil des FRS abbauen, liefern und.. L= 790 mm**
Teil des FRS abbauen, liefern und..
Konstruktionsteil des Fahrzeug-Rückhaltesystems (FRS)
abbauen, liefern und herstellen.
Teil '= Sigma-100-Pfosten auf Bauwerk,
Länge 790 mm.'
Ausgebaute Teile der Verwertung nach Wahl des AN
zuführen.
Verkehrssicherung wird gesondert vergütet.
Menge: 10,000 St

**01.02.0009 Teil des FRS abbauen, liefern und.. Stützbügel, Profil B**
Teil des FRS abbauen, liefern und..
Konstruktionsteil des Fahrzeug-Rückhaltesystems (FRS)
abbauen, liefern und herstellen.
Teil '= Stützbügel, Profil B.'
Ausgebaute Teile der Verwertung nach Wahl des AN
zuführen.
Verkehrssicherung wird gesondert vergütet.
Menge: 10,000 St

**01.02.0010 Teil des FRS abbauen, liefern und.. Abstandhalter mit Pfostenklaue**
Teil des FRS abbauen, liefern und..
Konstruktionsteil des Fahrzeug-Rückhaltesystems (FRS)
abbauen, liefern und herstellen.
Teil '= Abstandhalter mit Pfostenklaue.'
Ausgebaute Teile der Verwertung nach Wahl des AN
zuführen.
Verkehrssicherung wird gesondert vergütet.
Menge: 10,000 St

**01.02.0011 Teil des FRS abbauen, liefern und.. Deformationsbügel (SR eco + BW)**
Teil des FRS abbauen, liefern und..
Konstruktionsteil des Fahrzeug-Rückhaltesystems (FRS)
abbauen, liefern und herstellen.
Teil '= Deformationsbügel (SR eco + SR eco BW).'
Ausgebaute Teile der Verwertung nach Wahl des AN
zuführen.
Verkehrssicherung wird gesondert vergütet.
Menge: 10,000 St

**01.02.0012 Teil des FRS abbauen, liefern und.. Kastenprofil (SR eco + BW)**
Teil des FRS abbauen, liefern und..
Konstruktionsteil des Fahrzeug-Rückhaltesystems (FRS)
abbauen, liefern und herstellen.
Teil '= Kastenprofil (SR eco + SR eco BW).'
Ausgebaute Teile der Verwertung nach Wahl des AN
zuführen.
Verkehrssicherung wird gesondert vergütet.
Menge: 10,000 St

**01.02.0013 Teil des FRS abbauen, liefern und.. Abspanngurt; Länge 4,00 m**
Teil des FRS abbauen, liefern und..
Konstruktionsteil des Fahrzeug-Rückhaltesystems (FRS)
abbauen, liefern und herstellen.
Teil '= Abspanngurt, Länge 4.00 m.'
Ausgebaute Teile der Verwertung nach Wahl des AN
zuführen.
Verkehrssicherung wird gesondert vergütet.
Menge: 10,000 St

**01.02.0014 Teil des FRS abbauen, liefern und.. Kopfstück**
Teil des FRS abbauen, liefern und..
Konstruktionsteil des Fahrzeug-Rückhaltesystems (FRS)
abbauen, liefern und herstellen.
Teil '= Kopfstück'
Ausgebaute Teile der Verwertung nach Wahl des AN
zuführen.
Verkehrssicherung wird gesondert vergütet.
Menge: 20,000 St

**01.02.0015 Teil des FRS abbauen, liefern und.. Gleitschutz**
Teil des FRS abbauen, liefern und..
Konstruktionsteil des Fahrzeug-Rückhaltesystems (FRS)
abbauen, liefern und herstellen.
Teil '= Gleitschutz, Höhe 220 mm,
Tiefe ca. 35 mm.'
Ausgebaute Teile der Verwertung nach Wahl des AN
zuführen.
Verkehrssicherung wird gesondert vergütet.
Menge: 10,000 m

**01.02.0016 Teil des FRS abbauen, liefern und.. Gleitschutz Anfang/Ende**
Teil des FRS abbauen, liefern und..
Konstruktionsteil des Fahrzeug-Rückhaltesystems (FRS)
abbauen, liefern und herstellen.
Teil '= Anfangs- und Endstück für Gleitschutz,
Höhe 220 mm, Tiefe ca. 35 mm.'
Ausgebaute Teile der Verwertung nach Wahl des AN
zuführen.
Verkehrssicherung wird gesondert vergütet.
Menge: 4,000 St

**01.02.0017 Teil des FRS abbauen, liefern und.. Gelände**
Teil des FRS abbauen, liefern und..
Konstruktionsteil des Fahrzeug-Rückhaltesystems (FRS)
abbauen, liefern und herstellen.
Teil '= Stahlrohrgeländer, einschl. Verbinder,
Verzinktes Rohr 60,3 x 2,9 mm.'
Ausgebaute Teile der Verwertung nach Wahl des AN
zuführen.
Verkehrssicherung wird gesondert vergütet.
Menge: 20,000 m

**01.02.0018 Teil des FRS abbauen, liefern und.. Geländerstütze**
Teil des FRS abbauen, liefern und..
Konstruktionsteil des Fahrzeug-Rückhaltesystems (FRS)
abbauen, liefern und herstellen.
Teil '= Geländerstütze für Stahlrohrgeländer,
Verzinktes Rohr 60,3 x 2,9 mm.'
Ausgebaute Teile der Verwertung nach Wahl des AN
zuführen.
Verkehrssicherung wird gesondert vergütet.
Menge: 5,000 St

**01.02.0019 Teil des FRS abbauen, liefern und.. Geländer Anfang/Ende**
Teil des FRS abbauen, liefern und..
Konstruktionsteil des Fahrzeug-Rückhaltesystems (FRS)
abbauen, liefern und herstellen.
Teil '= Anfangs- oder Endstück für Stahlrohrgeländer,
Verzinktes Rohr 60,3 x 2,9 mm.'
Ausgebaute Teile der Verwertung nach Wahl des AN
zuführen.
Verkehrssicherung wird gesondert vergütet.
Menge: 5,000 St

**01.02.0020 Teil des FRS abbauen, liefern und.. Absenkwinkel, Profil B**
Teil des FRS abbauen, liefern und..
Konstruktionsteil des Fahrzeug-Rückhaltesystems (FRS)
abbauen, liefern und herstellen.
Teil '= Absenkwinkel, Profil B.'
Ausgebaute Teile der Verwertung nach Wahl des AN
zuführen.
Verkehrssicherung wird gesondert vergütet.
Menge: 8,000 St

**01.02.0021 Verkehrsschild abbauen, liefern und anbauen für Z 625-10, -20**
Verkehrsschild abbauen, liefern
Schild mit Verkehrszeichen nach StVO und VwV-StVO
abbauen, liefern und anbauen.
Aufstellvorrichtung mit Befestigungsmaterial verbleibt.
Schild neben der Fahrbahn.
Zeichen 625-10, -20
voll retroreflektierend mit Folie Typ 2 DIN 67520.
Schild aus Aluminium, 2 mm dick, Alform.
Höhe 500 mm, Breite 500 mm.
Befestigungsmittel liefern.
Befestigung mit Aluminium-Klemmschelle.
Verschraubungsmaterial aus nicht rostendem Stahl mind.
der Stahlsorte A 2.
Verkehrssicherung wird gesondert vergütet.
Menge: 10,000 St

**01.02.0022 Gabelpfosten abbauen, liefern und anbauen für Z 625-10, -20**
Gabelpfosten abbauen, liefern
Gabelpfosten, Kopf wasserdicht verschlossen, für
Verkehrsschild Zeichen 625- 10, -20, am SSP-Holm bzw.
Sigma-Pfosten befestigt, abbauen, liefern und anbauen.
Größe des VZ: Höhe 500 mm, Breite 500 mm.
Pfostenlänge 850 mm,
Rohr aus Stahl, feuerverzinkt, Schichtdicke min.
60 mym, Außendurchmesser 60,3 mm, Wanddicke 2,0 mm.
mit Halterung zur Befestigung an SSP-Holm B oder
Sigma 100-Pfosten/C-Pfosten.
Befestigungsmitteln liefern.
Verkehrssicherung wird gesondert vergütet.
Menge: 4,000 St

**01.02.0023 Leitpfosten abbauen; Steck-Leitpf..**
Leitpfosten abbauen; Steck-Leitpf..
Leitpfosten abbauen einschließlich der erforderlichen
Erdarbeiten. Vorhandene Pfostenlöcher entsprechend der
sie umgebenden Fläche schließen.
Abbauteil = Steck-Leitpfosten
Abbauteil der Verwertung nach Wahl des AN zuführen.
Verkehrssicherung wird gesondert vergütet.
Menge: 15,000 St

**01.02.0024 Aufsatz-Leitpfosten liefern und ..**
Aufsatz-Leitpfosten liefern und ..
Leitpfosten aus Niederdruckpolyäthylen (PE-HD) liefern
und aufstellen.
Leitpfosten mit zugelassenen, planeben versenkten oder
in vorgezogener Einschubhalterung eingelassenen
Reflektoren.
Leitpfosten aus Polyäthylen oder gleichwertigem
Kunststoff,
Länge 0,55 m,
mit weissen oder gelben Reflektoren auf beiden
Sichtflächen.
Reflektor = Tripelspiegel.
Pfosten mit Halterung zum Anbau an SSP-Holm B oder
Sigma 100-Pfosten/C-Pfosten.
Retroreflektoren Typklasse R3.
Befestigungsmittel liefern.
Verkehrssicherung wird gesondert vergütet.
Menge: 15,000 St

**01.02.0025 Aufsatz-Leitpfosten abbauen, lief..**
Aufsatz-Leitpfosten abbauen, lief..
Leitpfosten aus Niederdruckpolyäthylen (PE-HD) abbauen,
liefern und aufstellen.
Leitpfosten mit zugelassenen, planeben versenkten oder
in vorgezogener Einschubhalterung eingelassenen
Reflektoren.
Leitpfosten aus Polyäthylen oder gleichwertigem
Kunststoff,
Länge 0,55 m,
mit weissen oder gelben Reflektoren auf beiden
Sichtflächen.
Reflektor = Tripelspiegel.
Pfosten mit Halterung zum Anbau an SSP-Holm B oder
Sigma 100-Pfosten/C-Pfosten.
Retroreflektoren Typklasse R3.
Befestigungsmittel liefern.
Ausgebaute Teile der Verwertung nach Wahl des AN
zuführen.
Verkehrssicherung wird gesondert vergütet.
Menge: 10,000 St

**01.02.0026 Grasstopp-Platte abbauen, liefern.. Durchmesser 500 mm**
Grasstopp-Platte abbauen, liefern..
Grasstopp-Platte abbauen, liefern und anbauen.
Mit Ausschnitt entsprechend Einsatzprofil.
Grasstopp-Platte aus 100% Recycling.
Form = rund, tellerförmig, mit Wölbung nach oben.
Durchmesser = 500 mm, mit Versteifungsrippen.
Montage- und Demontageschlitz vollständig formschlüssig
durch Verbindungselement geschlossen.
Montage an Sigma-100-Pfosten/C-Pfosten.
Ausgebaute Teile der Verwertung nach Wahl des AN
zuführen.
Verkehrssicherung wird gesondert vergütet.
Menge: 40,000 St

**01.02.0027 Leitprofil abbauen; L=915mm**
Leitprofil abbauen; L=915mm
Einzelteil des Fahrzeug-Rückhaltesystems (FRS) abbauen.
Einzelteil= Leitprofil aus durchgefärbtem
UV-beständigen Kunststoff.
Profil am SSP-Holm befestigt.
Form wie SSP-Holm Profil B.
Länge 915mm.
Dicke des Materials ca. 1mm.
Farbe rot oder weiß.
Einzelteile der Verwertung nach Wahl des AN zuführen.
Verkehrssicherung wird gesondert vergütet.
Menge: 10,000 St

**01.02.0028 Leitprofil liefern und anbauen; L..**
Leitprofil liefern und anbauen; L..
Leitprofil aus durchgefärbten UV-beständigen Kunststoff
liefern und anbauen.
Profil am SSP-Holm befestigt.
Form wie SSP-Holm Profil B.
Länge 915 mm.
Dicke des Materials ca. 1 mm.
Farbe rot oder weiß.
mit retroreflektierender Folie Typ 3, Streifen,
ca. 5 cm breit, Länge über das gesamte Profil, in die
SSP-Holmsicke in der Farbe des Leitprofils.
Verkehrssicherung wird gesondert vergütet.
Menge: 80,000 St

**01.02.0029 Blendschutzlamellen; abbauen, lie.**
Blendschutzlamellen; abbauen, lie..
Blendschutzlamellen, am Tragrohr befestigt, abbauen,
liefern und anbauen.
Lamellen aus Niederdruckpolyäthylen(PE-HD).
Lamellenbreite 222 mm, Lamellenabstand 0,67m, Farbe RAL
6011.
Alle Metallteile feuerverzinkt. Lastannahme für
Windgeschwindigkeit 140 km/h.
Blendschutzsystem auf Schutzplanken-Pfosten Sigma
100/C-Pfosten.
Lamellenhöhe 1200 mm.
Verkehrssicherung wird gesondert vergütet.
Menge: 5,000 St

**01.02.0030 Blendschutzsystem-Tragrohr abbauen, liefern u. anbauen**
Blendschutzsystem-Tragrohr
Blendschutz-Tragrohr abbauen, liefern und anbauen.
Tragrohr 45/45/2 mm, Länge 4000 mm mit verschiebbarer
Lamellenhalterung.
Alle Metallteile feuerverzinkt.
Tragrohr auf Schutzplanken-Pfosten Sigma 100/C-Pfosten.
Verkehrssicherung wird gesondert vergütet.
Menge: 5,000 St

#### Titel 01.03 De+Montage unbeschädigtes Material

**01.03.0001 Teil des FRS abbauen und herstellen L=4.00 m**
Teil des FRS abbauen und herstellen
unbeschädigtes Konstruktionsteil des
Fahrzeug-Rückhaltesystems (FRS) abbauen und herstellen.
Teil '= Holm Profil B, Länge 4.00 m.'
Ausgebaute Teile sind wieder zu verwenden.
Verkehrssicherung wird gesondert vergütet.
Menge: 10,000 St

**01.03.0002 Verkehrsschild abbauen und herste.. Größe bis 1,1 m²**
Verkehrsschild abbauen und herste..
unbeschädigtes Konstruktionsteil des
Fahrzeug-Rückhaltesystems (FRS) abbauen und herstellen.
Teil '= Verkehrsschild, Schildgröße bis 1,1 m2.'
Aufstellvorrichtung mit Befestigungsmaterial verbleibt.
Schild neben der Fahrbahn.
Ausgebaute Teile sind wieder zu verwenden.
Verkehrssicherung wird gesondert vergütet.
Menge: 4,000 St

**01.03.0003 Gabelpfosten abbauen und herstellen VZ bis 1,1m²**
Gabelpfosten abbauen und herstellen
unbeschädigtes Konstruktionsteil des
Fahrzeug-Rückhaltesystems (FRS) abbauen und herstellen.
Teil '= Gabelpfosten für Verkehrszeichen bis 1,1 m2.'
Gabelpfosten am SSP-Holm bzw. Sigma-Pfosten/C-Pfosten
befestigt.
Verkehrssicherung wird gesondert vergütet.
Menge: 4,000 St

**01.03.0004 Leitpfosten abbauen und herstellen L=0,55 m**
Leitpfosten abbauen und herstellen
unbeschädigtes Konstruktionsteil des
Fahrzeug-Rückhaltesystems (FRS) abbauen und herstellen.
Teil = Leitpfosten, Länge = 0,55 m.
Leitpfosten am SSP-Holm bzw. Sigma-Pfosten/C-Pfosten
befestigt.
Ausgebaute Teile sind wieder zu verwenden.
Verkehrssicherung wird gesondert vergütet
Menge: 80,000 St

**01.03.0005 Stationierungszeichen abbauen und.. Befestigung Holm/Pfosten**
Stationierungszeichen abbauen und..
unbeschädigtes Konstruktionsteil des
Fahrzeug-Rückhaltesystems (FRS) abbauen und herstellen.
Teil = Stationierungszeichen.
Zeichen am SSP-Holm bzw. Sigma-Pfosten/C-Pfosten
befestigt.
Ausgebaute Teile sind wieder zu verwenden.
Verkehrssicherung wird gesondert vergütet.
Menge: 4,000 St

**01.03.0006 Bewuchshemmplatte abbauen und her..**
Bewuchshemmplatte abbauen und her..
unbeschädigtes Konstruktionsteil des
Fahrzeug-Rückhaltesystems (FRS) abbauen und herstellen.
Teil = Bewuchshemmplatte, Durchmesser ca. 500mm.
Platte am Sigma-Pfosten/C-Pfosten befestigt.
Ausgebaute Teile sind wieder zu verwenden.
Verkehrssicherung wird gesondert vergütet.
Menge: 80,000 St

**01.03.0007 Blendschutz abbauen und herstellen**
Blendschutz abbauen und herstellen
unbeschädigtes Konstruktionsteil des
Fahrzeug-Rückhaltesystems (FRS) abbauen und herstellen.
Teil = Blendschutz.
Ausgebaute Teile sind wieder zu verwenden.
Verkehrssicherung wird gesondert vergütet.
Menge: 4,000 St

**01.03.0008 Teile des FRS abbauen und herst. Stützbügel**
Teile des FRS abbauen und herstellen
unbeschädigtes Konstruktionsteil des
Fahrzeug-Rückhaltesystems (FRS) abbauen
und herstellen. Teil = Stützbügel.
Ausgebaute Teile sind wieder zu verwenden.
Abgerechnet wir ein Stück pro Reparaturstelle
bei Nichteinbau von Zusatzpfosten.
Verkehrssicherung wird gesondert vergütet.
Menge: 30,000 St

**01.03.0009 Teile des FRS abbauen und herstel.. Abstandhalter mit Pfostenklaue**
Teile des FRS abbauen und herstel..
unbeschädigtes Konstruktionsteil des
Fahrzeug-Rückhaltesystems (FRS) abbauen und herstellen.
Teil = Abstandhalter mit Pfostenklaue.
Ausgebaute Teile sind wieder zu verwenden.
Verkehrssicherung wird gesondert vergütet.
Menge: 4,000 St

**01.03.0010 Teile des FRS abbauen und herstel.. Abspanngurt**
Teile des FRS abbauen und herstel..
unbeschädigtes Konstruktionsteil des
Fahrzeug-Rückhaltesystems (FRS) abbauen und herstellen.
Teil = Abspanngurt, Länge 4.00 m.
Ausgebaute Teile sind wieder zu verwenden.
Verkehrssicherung wird gesondert vergütet.
Menge: 10,000 St

**01.03.0011 Teile des FRS abbauen und herstel.. Gleitschutz**
Teile des FRS abbauen und herstel..
unbeschädigtes Konstruktionsteil des
Fahrzeug-Rückhaltesystems (FRS) abbauen und herstellen.
Teil = Gleitschutz, Länge 4.00 m.
Ausgebaute Teile sind wieder zu verwenden.
Verkehrssicherung wird gesondert vergütet.
Menge: 2,000 St

**01.03.0012 Leitprofil abbauen und herstellen Befestigung an Holm**
Leitprofil abbauen und herstellen
unbeschädigtes Konstruktionsteil des
Fahrzeug-Rückhaltesystems (FRS) abbauen und herstellen.
Teil = Leitprofil, Länge 915mm,
Befestigung an Holm.
Ausgebaute Teile sind wieder zu verwenden.
Verkehrssicherung wird gesondert vergütet.
Menge: 8,000 St

#### Titel 01.04 Montage neuer Stahlschutzplanken

**01.04.0001 SE herstellen ESP*Profil B*Pf-SigmaL.1900mm Pf.Abstand 4m*HB 1 Erdarbeiten ausf.**
StL-Nr. 21129203121111
Schutzeinrichtung (SE) einschließlich erforderlicher
systembedingter Arbeiten herstellen. Abgerechnet
wird die Baulänge.
SE = Einfache Schutzplanke.
Holm Profil B.
Pfosten Sigma 100, Länge 1900 mm.
Pfostenabstand 4,00 m.
Aufstellung in Boden, Homogenbereich HB 1 - FRS.
Erforderliche Erdarbeiten ausführen. Die die Pfosten
umgebene Fläche wiederherstellen, überschüssigen Boden
flächenhaft verteilen.
Menge: 2600,000 m
Leistungsbereichkatalog: 129

**01.04.0002 SE herstellen ESP*Profil B*Pf-SigmaL.1900mm Pf.Abstand 2m*HB 1 Erdarbeiten ausf.**
StL-Nr. 21129203121211
Schutzeinrichtung (SE) einschließlich erforderlicher
systembedingter Arbeiten herstellen. Abgerechnet
wird die Baulänge.
SE = Einfache Schutzplanke.
Holm Profil B.
Pfosten Sigma 100, Länge 1900 mm.
Pfostenabstand 2,00 m.
Aufstellung in Boden, Homogenbereich HB 1 - FRS.
Erforderliche Erdarbeiten ausführen. Die die Pfosten
umgebene Fläche wiederherstellen, überschüssigen Boden
flächenhaft verteilen.
Menge: 240,000 m
Leistungsbereichkatalog: 129

**01.04.0003 SE herstellen*Profil B*Pf.Abstand 4m HB 1*Erdarbeiten ausf.**
StL-Nr. 21129203929111
Schutzeinrichtung (SE) einschließlich erforderlicher
systembedingter Arbeiten herstellen. Abgerechnet
wird die Baulänge.
SE '= Eco Safe.'

Holm Profil B.
Pfosten '= C-100-60-25, Länge 1750 mm.'

Pfostenabstand 4,00 m.
Aufstellung in Boden, Homogenbereich HB 1 - FRS.
Erforderliche Erdarbeiten ausführen. Die die Pfosten
umgebene Fläche wiederherstellen, überschüssigen Boden
flächenhaft verteilen.
Menge: 50,000 m
Leistungsbereichkatalog: 129

**01.04.0004 SE herstellen*Profil B*Pf.Abstand 2m HB 1*Erdarbeiten ausf.**
StL-Nr. 21129203929211
Schutzeinrichtung (SE) einschließlich erforderlicher
systembedingter Arbeiten herstellen. Abgerechnet
wird die Baulänge.
SE '= Eco Safe.'

Holm Profil B.
Pfosten '= C-100-60-25, Länge 1750 mm.'

Pfostenabstand 2,00 m.
Aufstellung in Boden, Homogenbereich HB 1 - FRS.
Erforderliche Erdarbeiten ausführen. Die die Pfosten
umgebene Fläche wiederherstellen, überschüssigen Boden
flächenhaft verteilen.
Menge: 50,000 m
Leistungsbereichkatalog: 129

**01.04.0005 AEK herstellen ESP*Profil B*Regelabs. 12 m HB 1*Erdarb. ausf.**
StL-Nr. 21129217121011
Anfangs-/Endkonstruktion (AEK) einschließlich erforderlicher systembedingter Arbeiten herstellen.
Konstruktion = Einfache Schutzplanke.
Holm Profil B.
AEK = Regelabsenkung 12,00 m.
Aufstellung in Boden, Homogenbereich HB 1 - FRS.
Erforderliche Erdarbeiten ausführen. Die umgebende
Fläche wiederherstellen, überschüssigen Boden
flächenhaft verteilen.
Menge: 12,000 St
Leistungsbereichkatalog: 129

**01.04.0006 AEK herstellen ESP*Profil B HB 1*Erdarb. ausf.**
StL-Nr. 21129217129011
Anfangs-/Endkonstruktion (AEK) einschließlich erforderlicher systembedingter Arbeiten herstellen.
Konstruktion = Einfache Schutzplanke.
Holm Profil B.
AEK '= Kurzabsenkung 4,37m mit Zusatzpfosten.'

Aufstellung in Boden, Homogenbereich HB 1 - FRS.
Erforderliche Erdarbeiten ausführen. Die umgebende
Fläche wiederherstellen, überschüssigen Boden
flächenhaft verteilen.
Menge: 6,000 St
Leistungsbereichkatalog: 129

**01.04.0007 Motorradfahrerschutz herstellen**
StL-Nr. 2112924799
Zusatzkonstruktion zum Schutz von Motorradfahrern an
Fahrzeug-Rückhaltesystem (FRS) einschließlich erforderlicher systembedingter Arbeiten herstellen.
An Konstruktion 'mit sämtlichen Befestigungsmaterialien liefern und im
Bereich von Kurven anbringen.
Holm aus Stahl, 370 mm x 2,5 mm, Länge 4000 mm
Aufhängung mit 2 Flacheisen 130 * 5 mm, Länge ca.
700mm, in versch. Langlöcher der ESP bzw. EDSP.
Abstand zwischen Holm und Unterfahrschutz max. 50 mm.
Stoß mit ca. 300 mm Überlappung in Feldmitte ausführen.
Alle Teile in feuerverzinkter Ausführung.'

Motorradfahrerschutz 'Unterfahrschutz für Zweiradfahrer
gem. Typ Euskirchen'
Menge: 300,000 m
Leistungsbereichkatalog: 129

**01.04.0008 Kopfstücke - UFS herstellen**
Kopfstücke - UFS herstellen
Unterfahrschutzteil nach Angabe des AG mit sämtlichen
Befestigungsmaterialien liefern und anbringen.
Teil=Anfangs- bzw. Endstück (Kopfstück) aus Stahl für
Unterfahrschutz Typ Euskirchen.
Alle Teile in feuerverzinkter Ausführung.
Menge: 24,000 St

**01.04.0009 Baum- und Objektschutz Primus 2a ..**
Baum- und Objektschutz Primus 2a ..
Baum- und Objektschutz Primus 2a mit sämtlichen
Befestigungsmaterialien liefern und anbringen.
Konstruktion = Primus 2a.
Alle Teile in feuerverzinkter Ausführung.
Aufstellung in Boden, Homogenbereich HB 1 - FRS.
Erforderliche Erdarbeiten ausführen. Die umgebende
Fläche wiederherstellen, überschüssigen Boden
flächenhaft verteilen.
Menge: 6,000 St

**01.04.0010 Anpralldämpfer Primus P2 herstellen**
Anpralldämpfer Primus P2 herstellen
Anpralldämpfer Primus P2 mit sämtlichen
Befestigungsmaterialien liefern und anbringen.
Konstruktion = Primus P2.
Alle Teile in feuerverzinkter Ausführung.
Aufstellung in Boden, Homogenbereich HB 1 - FRS.
Erforderliche Erdarbeiten ausführen. Die umgebende
Fläche wiederherstellen, überschüssigen Boden
flächenhaft verteilen.
Menge: 10,000 St

### Abschnitt 02 Ausrichten, Zulagen und Sonstiges

#### Titel 02.00 Konstruktionen ausrichten

**02.00.0001 FRS ausrichten Ausricht.bis 30cm Pf-Abstand 4 m**
StL-Nr. 211293471901
Vorhandenes Fahrzeugrückhaltesystem (FRS) höhen- und
fluchtgerecht ausrichten. Die umgebende Fläche verdichten und wiederherstellen.
Ausrichtung = Konstruktion ist bis 30 cm aus der
Flucht.
Konstruktion '= Einfache Schutzplanke; Eco Safe.'

Pfostenabstand = 4,00 m.
Menge: 800,000 m
Leistungsbereichkatalog: 129

**02.00.0002 FRS ausrichten Ausricht.bis 30cm Pf-Abstand 2 m**
StL-Nr. 211293471902
Vorhandenes Fahrzeugrückhaltesystem (FRS) höhen- und
fluchtgerecht ausrichten. Die umgebende Fläche verdichten und wiederherstellen.
Ausrichtung = Konstruktion ist bis 30 cm aus der
Flucht.
Konstruktion '= Einfache Schutzplanke; Eco Safe; Easy
Rail; ESP PLUS; Doppelte Schutzplanke.'

Pfostenabstand = 2,00 m.
Menge: 120,000 m
Leistungsbereichkatalog: 129

**02.00.0003 FRS ausrichten Ausricht.bis 30cm*ESP Pf-Abstand 1,33m**
StL-Nr. 211293471103
Vorhandenes Fahrzeugrückhaltesystem (FRS) höhen- und
fluchtgerecht ausrichten. Die umgebende Fläche verdichten und wiederherstellen.
Ausrichtung = Konstruktion ist bis 30 cm aus der
Flucht.
Konstruktion = Einfache Schutzplanke.
Pfostenabstand = 1,33 m.
Menge: 120,000 m
Leistungsbereichkatalog: 129

**02.00.0004 FRS ausrichten Ausricht.bis 30cm*EDSP Pf-Abstand 2 m**
StL-Nr. 211293471202
Vorhandenes Fahrzeugrückhaltesystem (FRS) höhen- und
fluchtgerecht ausrichten. Die umgebende Fläche verdichten und wiederherstellen.
Ausrichtung = Konstruktion ist bis 30 cm aus der
Flucht.
Konstruktion = Einfache Distanzschutzplanke.
Pfostenabstand = 2,00 m.
Menge: 16,000 m
Leistungsbereichkatalog: 129

**02.00.0005 FRS ausrichten Ausricht.bis 30cm*EDSP Pf-Abstand 1,33m**
StL-Nr. 211293471203
Vorhandenes Fahrzeugrückhaltesystem (FRS) höhen- und
fluchtgerecht ausrichten. Die umgebende Fläche verdichten und wiederherstellen.
Ausrichtung = Konstruktion ist bis 30 cm aus der
Flucht.
Konstruktion = Einfache Distanzschutzplanke.
Pfostenabstand = 1,33 m.
Menge: 16,000 m
Leistungsbereichkatalog: 129

**02.00.0006 FRS ausrichten Ausricht.bis 30cm**
StL-Nr. 211293471999
Vorhandenes Fahrzeugrückhaltesystem (FRS) höhen- und
fluchtgerecht ausrichten. Die umgebende Fläche verdichten und wiederherstellen.
Ausrichtung = Konstruktion ist bis 30 cm aus der
Flucht.
Konstruktion '= ESP PLUS W1.'

Pfostenabstand '0.67m.'
Menge: 16,000 m
Leistungsbereichkatalog: 129

#### Titel 02.01 Zulagen/ Sonstiges

**02.01.0001 Ersten Holm ab- und anbauen Zulage**
Ersten Holm ab- und anbauen
Einzelteile von Schutzplanken ab- und anbauen.
Einzelteil = Holm, Profil B.
als Zulage für den Ab- und Anbau des ersten Holmes.
Menge: 240,000 St

**02.01.0002 Holm in Absenkungsstrecke ab- und.. Zulage**
Holm in Absenkungsstrecke ab- und anbauen.
Einzelteile von Schutzplanken ab- und anbauen.
Einzelteil = Holm, Profil B, in Absenkungsstrecke
als Zulage.
Menge: 12,000 St

**02.01.0003 Kopfstück in Absenkungsstrecke .. Zulage**
Kopfstück in Absenkungsstrecke
Einzelteile von Schutzplanken aus- und einbauen.
Einzelteil = Kopfstück, Profil B, in Absenkungsstrecke
als Zulage.
Menge: 16,000 St

**02.01.0004 Holm für Behelfs-Absenkung liefern.**
Holm für Behelfs-Absenkung liefern.
Einzelteile von Schutzplanken liefern.
Einzelteil = Holm, Profil B, für Behelfs-Absenkung
Einfache Schutzplanke,
als Zulage
Menge: 5,000 St

**02.01.0005 Gebogene Schutzplanke bis 5 m Rad.. Zulage**
Gebogene Schutzplanke bis 5 m Radien
Gebogene Schutzplanken mit Radien
bis 5 m herstellen,
als Zulage zur jeweiligen Schutzplankenkonstruktion.
Menge: 20,000 m

**02.01.0006 Gebogene Schutzplanke über 5 m .. Zulage**
Gebogene Schutzplanke über 5 m.
Gebogene Schutzplanken mit Radien
über 5 m bis 10 m herstellen,
als Zulage zur jeweiligen Schutzplankenkonstruktion.
Menge: 40,000 m

**02.01.0007 Gebogene Schutzplanke über 10 m Zulage**
Gebogene Schutzplanke über 10 m
Gebogene Schutzplanken mit Radien
über 10 m herstellen,
als Zulage zur jeweiligen Schutzplankenkonstruktion.
Menge: 30,000 m

**02.01.0008 Gebogene Schutzplanke - UFS**
Gebogene Schutzplanke - UFS
Grundtext wie OZ (Pos.-Nr.) 01.04.0007, jedoch Holm
gebogen,
Radien 5 bis 15 m
Menge: 20,000 m

**02.01.0009 Passstück herstellen - Holm B (Zulage)**
Passstück herstellen - Holm B
Passstück für Schutzplankenholm, Profil B, herstellen.
Berechnet wird der Mehraufwand für das Herstellen und
die Montage des Passstückes gegenüber des normalen
Holmes.
Holm kürzen und erforderliche Löcher in Holm bohren.
Bohr- und Schnittstellen nachverzinken.
Abgerechnet wird als Zulage zur Montage.
Menge: 4,000 St

**02.01.0010 Passstück herstellen - Abspanngurt (Zulage)**
Passstück herstellen - Abspanngurt.
Passstück für Abspanngurt herstellen.
Berechnet wird der Mehraufwand für das Herstellen und
die Montage des Abspanngurtes gegenüber des normalen
Gurtes.
Gurt kürzen und erforderliche Löcher in Gurt bohren.
Bohr- und Schnittstellen nachverzinken.
Abgerechnet wird als Zulage zur Montage.
Menge: 2,000 St

**02.01.0011 Pfosten kürzen Zulage**
Pfosten kürzen
Sigma-Pfosten o. C-100-60-25 kürzen,
als Zulage.
Menge: 100,000 St

**02.01.0012 Pfosten in Bohrloch Zulage bei Fels**
Pfosten in Bohrloch
Sigma-Pfosten o. C-100-60-25 bei Fels oder
vergleichbarem Hindernis in Bohrloch versetzen mind.
0,8 m tief als Zulage.
Pfosten kuerzen und erforderl. Bohrloch
herstellen.
Menge: 4,000 St

**02.01.0013 Pfosten in Fundament Zulage**
Pfosten in Fundament
Sigma-Pfosten o. C-100-60-25 in Fundament,
Beton C 20/25,
60/60/100 cm, mit Rohrhülsen setzen als
Zulage, einschl. der erforderl. Erdarbeiten, Aushub
geht in Eigentum des AN
über und wird beseitigt.
Menge: 2,000 St

**02.01.0014 Schutzplanken-Pfosten abbauen und.. Mehraufwand**
Schutzplanken-Pfosten abbauen und..
Zusätzliche Schutzplanken-Pfosten einschl.
Konstruktions- und Befestigungsteile abbauen und
herstellen. Vergütet wird der Mehraufwand gegenüber der durchgehenden
Schutzplanke.
Konstruktion '= Einfache Schutzplanke, gerammt'
Menge: 5,000 St

**02.01.0015 Schutzplanken-Pfosten abbauen und.. Mehraufwand**
Schutzplanken-Pfosten abbauen und..
Zusätzliche Schutzplanken-Pfosten einschl.
Konstruktions- und Befestigungsteile abbauen und
herstellen. Vergütet wird der Mehraufwand gegenüber der durchgehenden
Schutzplanke.
Konstruktion '= Einfache Distanzschutzplanke, gerammt'
Menge: 5,000 St

**02.01.0016 Schutzplanken-Pfosten abbauen und.. Mehraufwand**
Schutzplanken-Pfosten abbauen und..
Zusätzliche Schutzplanken-Pfosten einschl.
Konstruktions- und Befestigungsteile abbauen und
herstellen. Vergütet wird der Mehraufwand gegenüber der durchgehenden
Schutzplanke.
Konstruktion '= Doppelte Schutzplanke, gerammt '
Menge: 5,000 St

**02.01.0017 Schutzplanken-Pfosten abbauen und.. auf Bauwerk; Mehraufwand**
Schutzplanken-Pfosten abbauen und..
Zusätzliche Schutzplanken-Pfosten einschl.
Konstruktions- und Befestigungsteile abbauen und
herstellen. Vergütet wird der Mehraufwand gegenüber der durchgehenden
Schutzplanke.
Konstruktion '= Einfache Schutzplanke, auf Bauwerk'
Menge: 5,000 St

**02.01.0018 Schutzplanken-Pfosten abbauen und.. Mehraufwandauf Bauwerk**
Schutzplanken-Pfosten abbauen und..
Zusätzliche Schutzplanken-Pfosten einschl.
Konstruktions- und Befestigungsteile abbauen und
herstellen. Vergütet wird der Mehraufwand gegenüber der
durchgehenden Schutzplanke.
Konstruktion '= Einfache Distanzschutzplanke, auf
Bauwerk'
Menge: 5,000 St

**02.01.0019 FRS-Pfosten erschwert einbringen; Zulage Felsklasse 6 und 7**
FRS-Pfosten erschwert einbringen;
Pfosten des Fahrzeug-Rückhaltesystems (FRS) unter
erschwerten Bedingungen einbringen. Vergütet wird der
Mehraufwand gegenüber der Boden-/Felsklasse 5 als Zulage.
Pfosten 'Sigma-100-Pfosten o. Pfosten C-100-60-25.'
Erschwernis '=Felsklassen 6 und 7.'
Menge: 160,000 St

**02.01.0020 FRS-Pfosten erschwert einbringen; Zulage bei bituminöse Befestigung**
FRS-Pfosten erschwert einbringen;
Pfosten des Fahrzeug-Rückhaltesystems (FRS) unter
erschwerten Bedingungen einbringen. Vergütet wird der
Mehraufwand gegenüber der Boden-/Felsklasse 5 als
Zulage.
Pfosten 'Sigma-100-Pfosten o. Pfosten C-100-60-25.'
Erschwernis '=bituminöse Befestigung, Durchbruchstelle
mit Fugenvergußmasse vergießen.'
Menge: 4,000 St

**02.01.0021 SP-Absenkung abbauen und herstell.. Absenkung 12 m**
SP-Absenkung abbauen und herstellen.
Schutzplankenabsenkung abbauen und herstellen. Vergütet
wird der Mehraufwand gegenüber der durchgehenden
Schutzplanke für die erforderlichen Erdarbeiten, den
Einbau von Kopfstücken, Absenkwinkel und zusätzlichen
Pfosten sowie ggf. Druckplattenpfosten.
Absenkung = 12 m.
Menge: 5,000 St

**02.01.0022 SP-Absenkung abbauen und herstell.. Absenkung 4,37 m**
SP-Absenkung abbauen und herstellen.
Schutzplankenabsenkung abbauen und herstellen. Vergütet
wird der Mehraufwand gegenüber der durchgehenden
Schutzplanke für die erforderlichen Erdarbeiten, den
Einbau von Kopfstücken, Absenkwinkel und zusätzlichen
Pfosten sowie ggf. Druckplattenpfosten.
Absenkung = 4,37 m.
Menge: 5,000 St

**02.01.0023 SP-Teil abbauen und herstellen .. Plattenpfosten**
SP-Teil abbauen und herstellen ..
Schutzplankenkonstruktionsteil abbauen und herstellen.
Vergütet wird der Mehraufwand gegenüber der
durchgehenden Schutzplanke.
Teil = Plattenpfosten.
Menge: 6,000 St

**02.01.0024 SP-Teil abbauen und herstellen .. Steckpfosten**
SP-Teil abbauen und herstellen ..
Schutzplankenkonstruktionsteil abbauen und herstellen.
Vergütet wird der Mehraufwand gegenüber der
durchgehenden Schutzplanke.
Teil = Steckpfosten.
Menge: 6,000 St

**02.01.0025 SP-Teil abbauen und herstellen .. Hülse für Steckpfosten**
SP-Teil abbauen und herstellen ..
Schutzplankenkonstruktionsteil abbauen und herstellen.
Vergütet wird der Mehraufwand gegenüber der
durchgehenden Schutzplanke.
Teil = Hülse für Steckpfosten.
Menge: 2,000 St

**02.01.0026 SP-Teil abbauen und herstellen .. Dilatation. 80 mm**
SP-Teil abbauen und herstellen ..
Schutzplankenkonstruktionsteil abbauen und herstellen.
Vergütet wird der Mehraufwand gegenüber der
durchgehenden Schutzplanke.
Teil = Dilatationsstoß 80 mm.
Menge: 4,000 St

**02.01.0027 SP-Teil abbauen und herstellen .. Dilatation.320 mm**
SP-Teil abbauen und herstellen ..
Schutzplankenkonstruktionsteil abbauen und herstellen.
Vergütet wird der Mehraufwand gegenüber der
durchgehenden Schutzplanke.
Teil = Dilatationsstoß 320 mm.
Menge: 2,000 St

**02.01.0028 SP-Teil herstellen; Pfosten auf BW Zulage für Mehrlänge**
SP-Teil herstellen; Pfosten auf BW
Schutzplankenkonstruktionsteil herstellen.
Teil '= Sigma- 100- Pfosten o. C-100-60-25 für Bauwerk,
als Zulage für
die Mehrlänge für den 515 mm- Pfosten.'
Menge: 4,000 m

**02.01.0029 Loch bohren; Holmbohrung; Rundloch**
Loch bohren; Holmbohrung; Rundloch
Loch in Schutzplankenteil für Verbindungsmittel
bohren.
Bohrung in Holm.
Als Rundloch.
Menge: 200,000 St

**02.01.0030 Loch bohren; Pfostenbohrung;**
Loch bohren; Pfostenbohrung; Rundloch.
Loch in Schutzplankenteil für Verbindungsmittel
bohren.
Bohrung in Pfosten.
Als Rundloch.
Menge: 5,000 St

**02.01.0031 Loch bohren; Abspanngurtbohrung; ..**
Loch bohren; Abspanngurtbohrung; ..
Loch in Schutzplankenteil für Verbindungsmittel bohren.
Bohrung in Abspanngurt.
Als Rundloch.
Menge: 5,000 St

**02.01.0032 Loch in Plattenpfosten; mit Acryl..**
Loch in Plattenpfosten; mit Acryl..
Loch in Plattenpfosten mit flexibler
Acrylmasse, Farbe dunkelgrau,
verschließen.
Acrylmasse liefert der AN.
Menge: 16,000 St

**02.01.0033 Anker abtrennen und herstellen Anker bünd. abtr.*Verbundanker M 16 Verwertung AN**
StL-Nr. 211293372110
Beschädigten Anker abtrennen und wieder herstellen.
Anker bündig abtrennen und versiegeln mit 100 Mikrometer Zinkbeschichtung mindestens 4 cm überlappend über
Bohrloch.
Verbundanker M 16, feuerverzinkt, in Beton mittels Bohrung DU = 18 mm, herstellen nach Unterlagen des AG.
Ausgebaute Stoffe nach Wahl des AN verwerten.
Menge: 8,000 St
Leistungsbereichkatalog: 129

**02.01.0034 Fotodokumentation**
Jeder Einsatz ist zu dokumentieren.
Vor Beginn unde Ende der Arbeiten sind vom
Einsatzort mind. 3 aussagekräftige Fotos fertigen.
Fotodokumentation der Verkehrssicherung, mind. 2 Fotos
aus denen die Art und Anzahl der eingesetzten
Absicherung
ersichtlich wird.
Bei Schäden mit größerem Ausmaß ist die Anzahl
der Fotos entsprechend zu erhöhen.
Farbfotos, Größe A4, mit Beschriftung,
Aufnahmedaten (u.a. Datum- u. Uhrzeitstempel) sowie
-ort und Blickrichtung, zusätzlich in digitaler
Qualität als jpg- Datei im Format 16:9 an E - Mail des
TLBV
Region Mitte (Adresse wird bei Beauftragung mitgeteilt,
senden. Der Ausdruck ist mit den anderen
zahlungsbegründenden Unterlagen einzureichen.
Abrechnung je Einsatz ein Stück Dokumentation.
Menge: 600,000 St
